# Berlin Wönnichstr. 12/14, Irenenstr. 4
Angebotsaufforderung (GAEB DA XML 3.2, DA83)
Projekt: 17811
Währung: EUR
Erstellt mit: GXML Toolbox V3.3 R20230829, iTWO_64 V24.0.454, 28.09.2026

## Projektbeschreibung
Lage der Baumaßnahmen

10317 Berlin

Wönnichstraße 12 und 14, Irenenstraße 4

Insgesamt 37 Wohnungen

Die Wohnungen der oben genannten Objekte werden von Gas (zentral) auf Fernwärme (zentral) umgestellt. Der Leistungsumfang besteht insbesondere aus der Demontage der vorhandenen Gaskesselanlage inklusive der nicht mehr benötigten Anlagenteile, der Lieferung und Montage einer Fernwärme-Übergabestation sowie der Neuinstallation der erforderlichen Rohrleitungen und der Einbindung des vorhandenen Anlagenbestandes inklusive aller erforderlichen Dämm-, Prüf-, Inbetriebnahme- und Nebenleistungen.

Im Zuge der Umstellung werden die Heizkörper mit neuen Thermostatventilen ausgestattet und ein hydraulischer Abgleich der Heizungsanlage durchgeführt, um eine bedarfsgerechte und energieeffiziente Wärmeverteilung sicherzustellen.

Alle Leistungen sind gemäß den anerkannten Regeln der Technik, den einschlägigen DIN-Normen und VDI-Richtlinien sowie den geltenden gesetzlichen Vorschriften und den technischen Anschlussbedingungen des zuständigen Energieversorgers auszuführen.

## 407 Umstellung Fernwärme + hydr. Abgleich
Datum: 28.09.2026

### Bereich 01 Umstellung Fernwärme

#### Abschnitt 01.01 Demontage & Rückbau

**01.01.0010 Demontage der bestehenden Wärmeerzeugungsanlage**
*** Pauschalposition
Demontage der bestehenden zentralen Gaskesselanlage
Viessmann Typ Vertomat USB17 mit einer Nennwärmeleistung von 175 kW einschließlich aller zugehörigen Anlagenteile und Komponenten wie Pumpen, Armaturen, Rohrleitungsanschlüsse, Regelungs- und Sicherheitseinrichtungen, der nicht mehr benötigten Elektroanschlüsse und elektrischen Installationen sowie sonstigem Zubehör. Einschließlich Trennung sämtlicher Medienanschlüsse, fachgerechtem Ausbau, Abtransport und ordnungsgemäßer Entsorgung der demontierten Anlagenteile sowie aller erforderlichen Nebenleistungen.

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Menge: 1,000 psch

**01.01.0020 Demontage des bestehenden Warmwasserspeichers**
*** Pauschalposition
Demontage des bestehenden Warmwasserspeichers Celetherm Cetrino mit einem Speicherinhalt von 500 Litern einschließlich aller zugehörigen Rohrleitungsanschlüsse, Armaturen, Befestigungen und sonstigen Anlagenteilen. Einschließlich Entleerung des Speichers, Trennung sämtlicher Anschlüsse, fachgerechtem Ausbau, Abtransport und ordnungsgemäßer Entsorgung der demontierten Anlagenteile sowie aller erforderlichen Nebenleistungen.
Menge: 1,000 psch

**01.01.0030 Stilllegung und Demontage der Gasinstallation**
*** Pauschalposition
Stilllegung und Demontage der nicht mehr benötigten Gasleitungen im Heizraum einschließlich Armaturen, Befestigungen und Zubehör. Einschließlich fachgerechter Trennung, Verschluss der verbleibenden Leitungen sowie aller erforderlichen Nebenleistungen.
Menge: 1,000 psch

**01.01.0040 Demontage der Abgasanlage**
*** Pauschalposition
Demontage der vorhandenen Abgasanlage einschließlich Abgasleitungen, Verbindungsstücke, Befestigungen und Zubehör. Einschließlich fachgerechtem Ausbau, Abtransport und ordnungsgemäßer Entsorgung sowie aller erforderlichen Nebenleistungen.
Menge: 1,000 psch

**01.01.0050 Rückbau Gaszähler**
Rückbau Gaszähler

Abstimmung mit örtlichem Gasversorger zum Rückbau des vorhandenen Gaszählers und Übergabe an Gasversorger.
Dokumentation, Zählernummer, Ausbaustand, Ausbaudatum
Menge: 1,000 Stck

**01.01.0060 Demontage der nicht mehr benötigten Rohrleitungen**
*** Pauschalposition
Demontage der im Zuge der Umstellung auf Fernwärme nicht mehr benötigten Rohrleitungen einschließlich der zugehörigen Form- und Verbindungsstücke, Armaturen, Rohrhalterungen, Befestigungen sowie vorhandener Rohrdämmung.

Die Leistung umfasst die fachgerechte Trennung der außer Betrieb gehenden Leitungsabschnitte von den im Betrieb verbleibenden Anlagenteilen, den Ausbau der nicht mehr benötigten Rohrleitungen sowie den dauerhaften und fachgerechten Verschluss verbleibender Anschlüsse.

Einschließlich Abtransport und ordnungsgemäßer Entsorgung der demontierten Rohrleitungen, Dämmstoffe, und sonstigen anfallenden Materialien sowie aller erforderlichen Trenn-, Ausbau- und Nebenleistungen.
Menge: 1,000 psch

#### Abschnitt 01.02 Fernwärmeübergabestation

**01.02.0010 Übergabestation PEWO CAD-H Typ: I-U1 / 165kW**
Übergabestation PEWO CAD-H Typ: I-U1 / 165kW
PEWO Angebotsnummer: P26080520-001

Bestehend aus:

1 STK Übergabestation
  Leistung Winter: 165 kW
  Nenndruck: 25 bar
  max. Betriebsdruck: 16 bar
  Nenntemperatur: 140 °C
  max. Temperatur: 140 °C
  Temperatur Winter VL: 135 °C
  Temperatur Winter RL: 52 °C
  maximaler Volumenstrom: 1,85 m³/h
  Nennweite (DN): 25
  delta p (min): 1,2 bar
  delta p (max): 13 bar
  Strömungsgeschwindigkeit: 0,88 m/s
  Kategorie nach DGRL: ART.4ABS3
  Berechnungsgrundlage DGRL: max. Druck
2 STK Kugelhahn
1 STK Tauchhülse
2 STK Füllen und Entleerung

1 STK Hauszentrale mit Sicherheitstechnik
  Leistung Winter: 165 kW
  Nenndruck: 6 bar
  Ansprechdruck Sicherheitsventil: 3 bar
  Nenntemperatur: 100 °C
  max. Temperatur: 100 °C
  Temperatur Winter VL: 70 °C
  Temperatur Winter RL: 50 °C
  Volumenstrom: 7,26 m³/h
  Nennweite (DN): 65
  Strömungsgeschwindigkeit: 0,54 m/s
  Kategorie nach DGRL: ART.4ABS3
  Berechnungsgrundlage DGRL: max. Druck
1 STK Durchgangsventil SAMSON 3222k Kvs4
1 STK Stellantrieb elek. mit Notstellfunktion
  24VAC/DC 0-10V 4-20mA 31s Hub 6mm 500N
1 STK Plattenwärmeübertrager
1 STK Tauchhülse
1 STK Sicherheitstemp.-Wächter + Temp.- Regler
1 STK Sicherheitsventil
1 STK Anschuss Druckhaltung
1 STK Füllen und Entleerung

1 STK Heizkreis vorgeregelt
  Leistung: 165 kW
  Nenndruck: 6 bar
  Ansprechdruck Sicherheitsventil: 3 bar
  Nenntemperatur: 100 °C
  max. Temperatur: 100 °C
  Temperatur Winter VL: 70 °C
  Temperatur Winter RL: 50 °C
  Volumenstrom: 7,26 m³/h
  Nennweite (DN): 50
  Strömungsgeschwindigkeit: 0,91 m/s
  delta p max (Hausanlage): 0,4 bar
  Kategorie nach DGRL: ART.4ABS3
  Berechnungsgrundlage DGRL: max. Druck
1 STK Umwälzpumpe GRUNDFOS MAGNA3 32-120F
1 STK Schmutzfänger
2 STK Kugelhahn mit Thermometer
2 STK Manometer

1 STK Standmontagerahmen 40

1 PSCH Wärmedämmung der Fernwärmestation
  mit pewoPUR-Schaum-System:
  Isolierschalen aus geschlossenzelligem
  PUR-Hartschaum mit umlaufender Nut-
  und Federverbindung über
  Edelstahlklemmen, Formangepasst
  an die Kontur der Armatur. Zu
  Servicezwecken leicht demontierbar und
  wiederverwendbar.
  Außenmantel nicht notwendig, da glatte
  Oberflächenstruktur.

1 STK Schaltschrank mit DDC
  Schaltschrank Stahlblech (IP54)
  / Fabrikat PEWO
  Gehäuse mit Tür in lackiertem Stahlblech
  RAL7035, abgedichtete Tür mit
  inliegenden Scharnieren, Kabeleinführung von unten,
  Schaltschrank ausgeführt nach VDE0660-6/11.6 mit
  Prüfung und Protokollierung nach VDE0100/Teil0610
  und Bestätigung nach VBG4, der Schaltplan nach
  61346 erstellt
  und nach EN81346 ausgeführt.
  Einspeisung 230 V / 10 A
        - DDC mit LCD-Bediengerät -
  Betriebsfertige Software zur
  optimierten,außentemperaturgeführten Vorlauftemperaturregelung von
  Heizungs- Kälteanwendung und
  Trinkwasserwärmern
  mit zwei Heizkreisen oder
  Heizungspufferschaltung. Skalierbar
  mit weiteren Controllern und
  Feldmodulen zu Erweiterung von
  Regelkreisen.
  Schnittstellen: bereits im Regler
  integriert
  BacNet, ModBus, MBus (3 Zähler)
  Optionen:
        - Aufschaltung pewoLive
        - pewoWeb Servicesupport über Router
        - Datenpunkterfassung USB
  Alle erforderlichen Anlagenfühler sind
  inklusive,der
  Außentemperaturfühler ist beigelegt
  (Montage
  bauseitig). Speicher-/Pufferfühler 4,5m
  nach Planung ergänzt
  (Montage und ggf. Verlängerung
  über Kabeldose bauseits)
  Der Anschlußwert beträgt: max. 1 KW -
  230V AC
  1 STK DDC-Controller mit Anlagensoftware
1 STK Bediendisplay für Regler
  --- Beipack im Schaltschrank ---
1 STK Witterungsfühler im Gehäuse
2 STK Speicher-/ und Pufferfühler Kabelsensor 10m

1 STK Stationsverkabelung
  -- FWKS-Verkabelung Ausführung PEWO
  Anbringen und Anklemmen des
  Schaltschrankes
  sowie der Feldgeräte mit allen
  Nebenarbeiten
  und Hilfsmaterialien komplett
  ausgeführt.
  Prüfen der angeschlossenen Feldgeräte
  auf
  Funktion, Wirksinn und Zugehörigkeit.
  Funktionsprobe der Steuerung unter
  Werkstattbedingungen
  und Erstellen der
  entsprechenden
  Prüfprotokolle.
  ----------------------------------------
  --------
  Für den Fall der mehrmoduligen
  Lieferung, ist
  die örtliche Fertigstellung, nach
  beiliegendem
  Schaltplan bauseits zu realisieren.
  Gern übernimmt dies unser PEWOServicetechniker
  zu den allgemeinen Servicekonditionen
  für Sie.
  Bitte erfragen Sie diese Leistung, wenn
  wir
  Ihnne Ünterstützung leisten sollen.
  HINWEIS: Eine beauftragte Inbetriebnahme
  beinhaltet diese Leistungen nicht. Gern
  übernehmen wir gegen
  Kostenberechnung die
  Fertigverkabelung der Anlagenmodule.
  Bauseits zu erbringende Verkabelung,
  falls nicht
  im Angebot gesondert ausgewiesen:
        - Kabelverlegung Aussenfühler mit
  Fühlerinstallation
        - Spannungsversorgung Schaltschrank ab
  Unterverteilung
        - Busverkabelung, Gerätebusverbindungen
        - Routereinbindung in Netzwerke

liefern und betriebsfertig montieren.
Menge: 1,000 Stck

**01.02.0020 Inbetriebnahme Auftragspauschale**
*** Pauschalposition
Die Auftragspauschale beinhaltet die
einmalige Anfahrt des Technikers an den
Anlagenstandort in Deutschland,
die Vor- und Nachbereitung des Einsatzes
sowie die Aufwände für die
Auftragsdisposition.
Menge: 1,000 psch

**01.02.0030 Inbetriebnahme Übergabestation**
*** Pauschalposition
Leistungsbeschreibung der Arbeiten
zur
Inbetriebnahme:
· Überprüfung der korrekten
Einbindung der gelieferten Station
(Fernwärme, Heizung,Wasser)
· Überprüfung der Zuordnung und
Wirkrichtung Temperaturfühler,
Ventile, Stellantriebe,Pumpenansteuerung
und Sicherheitseinrichtungen
· Sichtprüfung der Station auf
wasserseitige Dichtheit
· Einstellung der Volumenströme
anhand der Stationsauslegung
(Heizkreis, WWB)
· Parametrierung der
Stationsparameter
nach Vorgaben des Auftraggebers
· Probebetrieb der Station mit
Optimierung der Stationsparameter
und Überprüfung der Sicherheitseinrichtungen
Einweisung in die
· in die Station
· Protokollierung der Inbetriebnahme
und Einweisung
-
Ausgenommen aus der Inbetriebnahme
sind folgende Einstellarbeiten:
· Parametrierung Gebäudeleittechnik
(BACnet, ModBus, LON usw.),
Fernauslesung,Modemaufschaltung
usw. und daraus resultierenden
Arbeiten und Hilfestellungen. Diese
Diese Arbeiten werden gesondert
angeboten und beauftragt.
· Parametrierung von WMZ über
Software
· Parametrierung des Primärvolumen
stroms/-differenzdrucks, die
durch den Versorger
einzustellen und zu plombieren sind.
-
Achtung, wichtiger Hinweis:
Fernwärmestationen bzw.
Stationsbestandteile bis max.
Prüfgruppe I(KAT I der DGRL) gelten als
Arbeitsmittel gem. BetrSichV §14 und
dürfen nur durch befähigtes Personal
(bP) in Betrieb genommen werden.
Fernwärmestationen bzw.
Stationsbestandteile ab Prüfgruppe II
(KAT II der DGRL) sind gem.
BetrSichV § 15 vor Inbetriebnahme
und nach Wiederinbetriebnahme in
Folge von Änderungen prüfpflichtig.
Hier ist eine Abnahme durch eine
Zentrale Überwachungsstelle (ZÜS)
erforderlich. Fernwärmestationen bzw.
Stationsbestandteile ab Prüfgruppe II
(KAT II der DGRL) sind gem.
BetrSichV § 16 wiederkehrend zu
prüfen.
Kosten für eine Abnahme durch eine
Zentrale Überwachungsstelle (ZÜS)
sind nicht Bestandteil der
Inbetriebnahme und werden nach
Aufwand berechnet.
Bitte beachten Sie, dass zur
Vermeidung von zusätzlichen Kosten
im Rahmen der IB, alle in der Einbau-,
Bedienungs- und Wartungsanleitung
aufgeführten Bedingungen erfüllt sein
müssen. Sollten sich durch fehlende
Voraussetzungen Wartezeiten
ergeben, die nicht durch PEWO zu
verantworten sind, werden wir Ihnen
diese berechnen.
Menge: 1,000 psch

#### Abschnitt 01.03 Druckhaltung

**01.03.0010 Membranausdehnungsgefäß**
Membranausdehnungsgefäß Reflex N 200

Statischer Druck2,2 bar
Ansprechdruck SV4,0 bar
Anfangsdruck2,7 bar
Enddruck  3,5 bar
Mindestbetriebsdruck2,4 bar

inkl. Kappenventil und erforderlicher Anschlussleitungen liefern und betriebsfertig montieren.
Menge: 1,000 Stck

#### Abschnitt 01.04 Warmwasserbereitung

**01.04.0010 Edelstahlpufferspeicher**
Edelstahlpufferspeicher

Rudert RET 500 1HL
Durchmesser 600mm
Werkstoff: 1.4571/1.4404

liefern und betriebsfertig montieren.
Menge: 2,000 Stck

**01.04.0020 Absperreinrichtung mit Probenahmeventil**
Absperreinrichtung mit Probenahmeventil, abflammbar
liefern und betriebsfertig montieren.
Menge: 3,000 Stck

#### Abschnitt 01.05 Anschlussarbeiten

**01.05.0010 Heizung primär**
*** Pauschalposition
Anbindung der Hauszentrale an die Übergabestation einschließlich aller Anschluss-, Anpassungs-, Schweiß- und Pressarbeiten. Sämtliche zur betriebsbereiten Montage erforderlichen Nebenleistungen sind Bestandteil dieser Position.
Menge: 1,000 psch

**01.05.0020 Heizung sekundär**
*** Pauschalposition
Anbindung der Hauszentrale an bestehende Heizkreisverteilung und Druckhaltung einschließlich aller Anschluss-, Anpassungs-, Schweiß- und Pressarbeiten. Sämtliche zur betriebsbereiten Montage erforderlichen Nebenleistungen sind Bestandteil dieser Position.
Menge: 1,000 psch

**01.05.0030 Trinkwasser**
*** Pauschalposition
Anbindung der Trinkwasseranlage und der Pufferspeicher einschließlich aller Anschluss-, Anpassungs-, Schweiß- und Pressarbeiten an den Bestand sowie aller erforderlichen, nicht gesondert ausgechriebener  Absperr- und Sicherheitsarmaturen. Sämtliche zur betriebsbereiten Montage erforderlichen Nebenleistungen sind Bestandteil dieser Position.
Menge: 1,000 psch

**01.05.0040 Dämmung**
*** Pauschalposition
Dämmung aller neu installierten Rohrleitungen einschließlich Formteilen und Armaturen. Sauberer Anschluss an den Bestand.
Menge: 1,000 psch

**01.05.0050 Elektro**
*** Pauschalposition
Herstellen der für den Betrieb erforderlichen Elektroanschlüsse und elektrischen Installationen inklusive Leitungsverlegung, Anschluss der Pumpen, Regelungs- und Steuerungseinrichtungen sowie aller erforderlichen Schalt-, Anschluss- und Nebenarbeiten.
Menge: 1,000 psch

#### Abschnitt 01.06 Hydraulischer Abgleich

**01.06.0010 Terminliche Abstimmung mit den Mietern**
*** Pauschalposition
Terminliche Abstimmung und Koordination mit den Mietern zur Durchführung der erforderlichen Wohnungsbegehungen. Die Termine sind rechtzeitig mit den Mietern abzustimmen. Nicht angetroffene Mieter sind mindestens zweimal erneut zu kontaktieren und entsprechende Kontaktversuche zu dokumentieren.
Menge: 1,000 psch

**01.06.0020 Bestandsaufnahme der Heizkörper**
*** Pauschalposition
Aufnahme der vorhandenen Heizkörper einschließlich Dokumentation der Bauart, Abmessungen und verbauter Thermostatventile inkl. eventueller Voreinstellungen als Grundlage für den hydraulischen Abgleich.
Auf Grundlage der Bestandsaufnahme sind die erforderlichen Ventile zu ermitteln sowie deren Bestellung, Lieferung und Bereitstellung für die Montage zu veranlassen.
Die Montage der Ventile erfolgt über die hierfür vorgesehenen Leistungspositionen.
Menge: 1,000 psch

**01.06.0030 Thermostatventile DN15 inkl. Thermostatkopf**
Thermostatventileinheit DN15 Eck- oder Durchgang austauschen für den hydraulischen Abgleich.
Fachgerechte Demontage und Entsorgung des alten Thermostatventils und -kopfes.
Anschlüsse für den Einbau des neuen Ventils vorbereiten inkl. aller Form- und Verbindungsstücke.
Neues Ventil montieren und auf die vorgegebenen Werte einstellen. Thermostatkopf montieren.
Der Arbeitsbereich ist gegen Verschmutzung zu sichern.
Schriftliche Bestätigung der Einstellwerte und Ausfüllen des VdZ-Formulars.

Thermostatventile:
Danfoss RA-DV Durchgang013G7724
Danfoss RA-DV Eck  013G7723
Danfoss RA-DV Winkel rechts013G7719
Danfoss RA-DV Winkel links013G7720
Danfoss RA-DV UK (axial)013G7710
Danfoss VHS-DV

Thermostatkopf:
Danfoss Aero RA Fühler eingebaut015G4598
Danfoss Aero RA Fernfühler015G4592

liefern und betriebsfertig montieren.
Menge: 170,000 Stck

**01.06.0040 Wie zuvor, jedoch DN20**
*** Bedarfsposition ohne GB
Wie zuvor, jedoch DN20

Thermostatventile:
Danfoss RA-DV Durchgang013G7726
Danfoss RA-DV Eck  013G7725
Danfoss VHS-DV

Thermostatkopf:
Danfoss Aero RA Fühler eingebaut015G4598
Danfoss Aero RA Fernfühler015G4592

liefern und betriebsfertig montieren.
Menge: 1,000 Stck

**01.06.0050 Entleeren, Befüllen und Entlüften**
*** Pauschalposition
Gesamte Heizungsanlage entleeren, befüllen und entlüften

Heizungsanlage nach abgeschlossenen Arbeiten gem. VDI 2035 befüllen und entlüften. Falls erforderlich auch mehrmals nachentlüften.
Menge: 1,000 psch

#### Abschnitt 01.07 Mobile Heizung

**01.07.0010 Hot Mobil**
*** Pauschalposition
Hot Mobil als Übergangslösung während der Ausführung innerhalb von Berlin abholen, vor Ort aufstellen, anschließen, in Betrieb nehmen und anschließend wieder außer Betrieb nehmen, trennen und abfahren.
Menge: 1,000 psch

**01.07.0020 Hot Mobil**
*** Pauschalposition
*** Bedarfsposition ohne GB
Hot Mobil als Übergangslösung während der Ausführung bereitstellen, anschließen, in Betrieb nehmen und anschließend wieder außer Betrieb nehmen, trennen und abfahren.
Menge: 1,000 psch

#### Abschnitt 01.08 Sonstiges

**01.08.0010 Dichtheitsprüfung**
*** Pauschalposition
Dichtheitsprüfung der Heizungsanlage einschließlich Dokumentaion und Beseitigung eventuell festgestellter Undichtigkeiten.
Menge: 1,000 psch

**01.08.0020 Spülen**
*** Pauschalposition
Spülen der gesamten Heizungsanlage zur Entfernung von Schmutz-, Montage- und Fertigungsrückständen vor der Inbetriebnahme. Dokumentation.
Menge: 1,000 psch

**01.08.0030 Inbetriebnahme**
*** Pauschalposition
Inbetriebnahme der gesamten Heizungsanlage inklusive Funktionsprüfung aller Komponenten, Kontrolle der Regelungsfunktionen, Einstellung der Betriebsparameter sowie Probebetrieb bis zur betriebsbereiten Übergabe an den Auftraggeber.
Menge: 1,000 psch

**01.08.0040 Obermonteurstunden**
*** Bedarfsposition ohne GB
Obermonteurstunden für unvorhersehbare Arbeiten
Menge: 1,000 Std

**01.08.0050 Monteurstunden**
*** Bedarfsposition ohne GB
Monteurstunden für unvorhersehbare Arbeiten
Menge: 1,000 Std

**01.08.0060 Helferstunden**
*** Bedarfsposition ohne GB
Helferstunden für unvorhersehbare Arbeiten
Menge: 1,000 Std
